# Punto singular para cubierta inclinada de tejas asfálticas

- Propiedad del archivo: CYPE Ingenieros S.A.
- Formato: FIEBDC-3/2016
- Programa: Generador de precios de la construcción. CYPE Ingenieros, S.A.
- Fecha: 08/03/2023
- Divisa: EUR
- Costes indirectos: 3 %
- IVA: 21 %

## Q Cubiertas

### QU Componentes de cubiertas inclinadas

#### QUS De tejas asfálticas

**QUS011** m Punto singular para cubierta inclinada de tejas asfálticas.
Cumbrera para cubierta inclinada, con una pendiente mayor del 15%, con tejas asfálticas, Bardoline rectangular "ONDULINE" color rojo, compuestas de una capa central de fibra de vidrio saturada en asfalto, recubierta por las dos caras con betún oxidado con polímeros y superficie expuesta formada por arena de sílice finamente triturada y coloreada, fijadas mecánicamente al soporte. Incluso tachuelas, Bardoline "ONDULINE", para la fijación de las tejas asfálticas.
Incluye: Corte y doblado de las tejas asfálticas. Fijación de las tejas asfálticas.
Criterio de medición de proyecto: Longitud medida en verdadera magnitud, según documentación gráfica de Proyecto.
Criterio de medición de obra: Se medirá, en verdadera magnitud, la longitud realmente ejecutada según especificaciones de Proyecto.

| Código | Ud | Descripción | Rendimiento | Precio | Importe |
|---|---|---|---|---|---|
| mt13tao010b | m² | Teja asfáltica, Bardoline rectangular "ONDULINE", color rojo, compuesta de una capa central de fibra de vidrio saturada en asfalto, recubierta por las dos caras con betún oxidado con polímeros y superficie expuesta formada por arena de sílice finamente triturada y coloreada, según UNE-EN 544. (material) | 1 | 16.79 | 16.790 |
| mt13tao030 | kg | Tachuela, Bardoline "ONDULINE". (material) | 2 | 10.65 | 21.300 |
| mo020 | h | Oficial 1ª construcción. (mano de obra) | 0.219 | 21.41 | 4.689 |
| mo077 | h | Ayudante construcción. (mano de obra) | 0.219 | 20.34 | 4.454 |
| % | % | Costes directos complementarios | 2 % | 47.233 | 0.945 |
|  |  | Costes directos |  |  | 48.178 |

Residuos:
- colocación: mt13tao010b; factor de residuo 0.03
- colocación: mt13tao030 Tachuela, Bardoline "ONDULINE"; factor de residuo 0.0125

## Recursos

**mt13tao010b** m² Teja asfáltica, Bardoline rectangular "ONDULINE"
Datos técnicos: Coste energético 505.684 MJ; Emisión de CO2 15.503 kg; Código LER 17 03 02; Masa del elemento 11.4 kg; Volumen 0.0114 m3
Residuos:
- embalaje: re170201 Madera. (componente de residuo); rendimiento 0.021 kg; Código LER 17 02 01; Masa del elemento 1 kg; Volumen 0.000909 m3
- embalaje: re170203 Plástico. (componente de residuo); rendimiento 0.008 kg; Código LER 17 02 03; Masa del elemento 1 kg; Volumen 0.001667 m3

**mt13tao030** kg Tachuela, Bardoline "ONDULINE"
Datos técnicos: Coste energético 25.100 MJ; Emisión de CO2 2.560 kg; Código LER 17 04 05; Masa del elemento 1 kg; Volumen 0.000476 m3
