# Cubierta inclinada de tejas cerámicas

- Propiedad del archivo: CYPE INGENIEROS, S.A.
- Formato: FIEBDC-3/2002
- Divisa: EUR
- Costes indirectos: 3.00 %
- IVA: 21.00 %

## Q Cubiertas

### QT Inclinadas

#### QTT Tejas

**QTT020** m² Cubierta inclinada de tejas cerámicas, sobre espacio no habitable, con una pendiente media del 30%, compuesta de: formación de pendientes: tablero cerámico hueco machihembrado, para revestir, 50x20x3 cm, con una capa de regularización de mortero de cemento, industrial, M-5, de 3 cm de espesor, sobre tabiques aligerados de 100 cm de altura media; impermeabilización: placa bajo teja, asfáltica DRS, BT 235 "ONDULINE", cobertura: teja cerámica curva, color rojo, 40x19x16 cm, fijada con espuma de poliuretano, Ondufoam "ONDULINE" y ganchos "ONDULINE".
Cubierta inclinada de tejas cerámicas, sobre espacio no habitable, con una pendiente media del 30%, compuesta de: FORMACIÓN DE PENDIENTES: tablero cerámico hueco machihembrado, para revestir, 50x20x3 cm, con una capa de regularización de mortero de cemento, industrial, M-5, de 3 cm de espesor y acabado fratasado y relleno de las juntas entre las piezas de dos tramos contiguos con el mismo mortero, apoyado sobre tabiques aligerados de ladrillo cerámico hueco, recibidos con mortero de cemento M-5, con una altura media de 100 cm, arriostrados transversalmente cada 2 m aproximadamente, todo ello sobre forjado de hormigón (no incluido en este precio); IMPERMEABILIZACIÓN: placa bajo teja, asfáltica DRS, BT 235 "ONDULINE", fijada con tornillos al soporte, COBERTURA: teja cerámica curva, color rojo, 40x19x16 cm, fijada con espuma de poliuretano, Ondufoam "ONDULINE" y ganchos "ONDULINE". Incluso tejas de ventilación.
Incluye: Limpieza del supradós del forjado. Formación de tabicas perimetrales con piezas cerámicas. Formación de tabiques aligerados. Maestreado del remate de los tabiques aligerados para recibir el tablero. Colocación de las cintas de papel sobre los tabiques aligerados. Colocación de las piezas cerámicas que forman el tablero. Vertido, extendido y regleado de la capa de mortero de regularización. Colocación de la placa bajo teja. Fijación de las tejas con espuma.
Criterio de medición de proyecto: Superficie del faldón medida en verdadera magnitud, según documentación gráfica de Proyecto.
Criterio de medición de obra: Se medirá, en verdadera magnitud, la superficie realmente ejecutada según especificaciones de Proyecto.

| Código | Ud | Descripción | Rendimiento | Precio | Importe |
|---|---|---|---|---|---|
| mt04lvc010c | Ud | Ladrillo cerámico hueco doble, para revestir, 24x11,5x9 cm, para uso en fábrica protegida (pieza P), densidad 780 kg/m³, según UNE-EN 771-1. (material) | 42.146 | 0.13 | 5.48 |
| mt08aaa010a | m³ | Agua. (material) | 0.015 | 1.50 | 0.02 |
| mt09mif010ca | t | Mortero industrial para albañilería, de cemento, color gris, categoría M-5 (resistencia a compresión 5 N/mm²), suministrado en sacos, según UNE-EN 998-2. (material) | 0.085 | 33.86 | 2.88 |
| mt04lvg020a | Ud | Tablero cerámico hueco machihembrado, para revestir, 50x20x3 cm, según UNE 67041. (material) | 10.000 | 0.39 | 3.90 |
| mt13bto010vf | m² | Placa bajo teja, asfáltica DRS (doble capa protectora de resina y solape de seguridad), BT 235 "ONDULINE", armada con fibras minerales y vegetales más resina, de 2000 mm de longitud, 1050 mm de anchura y 2,6 mm de espesor, según UNE-EN 534. (material) | 1.250 | 7.20 | 9.00 |
| mt13lpo035b | Ud | Clavo, "ONDULINE", para fijación de placa bajo teja. (material) | 3.000 | 0.09 | 0.27 |
| mt13bto035a | Ud | Aerosol de 750 cm³ de espuma de poliuretano monocomponente, Ondufoam "ONDULINE". (material) | 0.250 | 6.23 | 1.56 |
| mt13bto040 | Ud | Gancho "ONDULINE", para sujeción de tejas a placa bajo teja. (material) | 8.000 | 0.26 | 2.08 |
| mt13tac010a | Ud | Teja cerámica curva, color rojo, 40x19x16 cm, según UNE-EN 1304. (material) | 31.400 | 0.25 | 7.85 |
| mt13tac013a | Ud | Teja cerámica de ventilación curva, color rojo, según UNE-EN 1304. (material) | 0.100 | 2.74 | 0.27 |
| mo011 | h | Oficial 1ª montador. (mano de obra) | 2.065 | 19.11 | 39.46 |
| mo080 | h | Ayudante montador. (mano de obra) | 1.945 | 17.53 | 34.10 |
| % | % | Costes directos complementarios | 2 % | 106.87 | 2.14 |
|  |  | Costes directos |  |  | 109.01 |
