# Sistema Onducober "ONDULINE" de placas asfálticas, para cubierta inclinada

- Propiedad del archivo: CYPE INGENIEROS, S.A.
- Formato: FIEBDC-3/2002
- Divisa: EUR
- Costes indirectos: 3.00 %
- IVA: 21.00 %

## Q Cubiertas

### QT Inclinadas

#### QTX Sistemas de tejados

**QTX025** m² Sistema Onducober "ONDULINE" de placas asfálticas, para cubierta inclinada.
Sistema Onducober "ONDULINE", sobre soporte discontinuo metálico, compuesto por placas asfálticas Onducober 95 (10 ondas) "ONDULINE", de perfil ondulado y color negro, fijadas al soporte mediante tornillos autorroscantes "ONDULINE". Incluso remates.
Criterio de valoración económica: El precio no incluye la superficie soporte.
Incluye: Limpieza de la superficie soporte. Fijación de las placas asfálticas. Resolución de puntos singulares.
Criterio de medición de proyecto: Superficie del faldón medida en verdadera magnitud, según documentación gráfica de Proyecto.
Criterio de medición de obra: Se medirá, en verdadera magnitud, la superficie realmente ejecutada según especificaciones de Proyecto.

| Código | Ud | Descripción | Rendimiento | Precio | Importe |
|---|---|---|---|---|---|
| mt13lpo010i | m² | Placa asfáltica Onducober 95 (10 ondas) "ONDULINE", de perfil ondulado y color negro, a base de fibras minerales y vegetales saturadas con una emulsión bituminosa a altas temperaturas, según UNE-EN 534. (material) | 1.150 | 8.13 | 9.35 |
| mt13lpo052f | Ud | Tornillo autorroscante "ONDULINE", para la fijación sobre soporte metálico. (material) | 6.000 | 0.11 | 0.66 |
| mt13blw015b | m | Rastrel de cumbrera de 42x27 mm de sección, de madera de pino pinaster (Pinus pinaster), tratada en autoclave, con clase de uso 2, según UNE-EN 335, acabado cepillado, con humedad inferior al 20%. Incluso elementos de fijación sobre entramado estructural. (material) | 0.200 | 0.51 | 0.10 |
| mt13lpo040g | m | Caballete asfáltico Onducober "ONDULINE", con alas adaptables a cualquier ángulo, color negro, a base de fibras minerales y vegetales saturadas con una emulsión bituminosa a altas temperaturas, de 50 cm de anchura y 100 cm de longitud, con alas adaptables a cualquier ángulo, para cubierta de placas asfálticas. (material) | 0.200 | 7.67 | 1.53 |
| mt13lpo020g | m | Remate lateral Onducober "ONDULINE", de chapa de acero, de 10 cm de altura, 7 cm de anchura y 2 m de longitud, para cubierta de placas asfálticas. (material) | 0.050 | 6.91 | 0.35 |
| mt13lpo060a | m | Perfil de espuma de polietileno Tapaondas "ONDULINE", con el mismo perfil de la onda, de 4 cm de altura y 84 cm de longitud, para el sellado de placas asfálticas sin obstaculizar la ventilación en el apoyo de las placas en aleros y cumbreras de cubiertas inclinadas. (material) | 0.400 | 7.38 | 2.95 |
| mo020 | h | Oficial 1ª construcción. (mano de obra) | 0.300 | 21.41 | 6.42 |
| mo113 | h | Peón ordinario construcción. (mano de obra) | 0.300 | 20.10 | 6.03 |
| % | % | Costes directos complementarios | 2 % | 27.39 | 0.55 |
|  |  | Costes directos |  |  | 27.94 |
