# Piezas especiales para cubierta inclinada de placas asfálticas

- Propiedad del archivo: CYPE INGENIEROS, S.A.
- Formato: FIEBDC-3/2002
- Divisa: EUR
- Costes indirectos: 3.00 %
- IVA: 21.00 %

## Q Cubiertas

### QU Componentes de cubiertas inclinadas y curvas

#### QUA De placas asfálticas

**QUA012** Ud Piezas especiales para cubierta inclinada de placas asfálticas.
Placa translúcida de poliéster, de perfil ondulado, "ONDULINE", de 95x200 cm, para cubierta inclinada, con una pendiente mayor del 10%. Incluso accesorios de fijación de las piezas a las placas.
Incluye: Replanteo y colocación de las piezas especiales sobre las placas de cubierta. Fijación de las piezas a las placas.
Criterio de medición de proyecto: Número de unidades previstas, según documentación gráfica de Proyecto.
Criterio de medición de obra: Se medirá el número de unidades realmente ejecutadas según especificaciones de Proyecto.

| Código | Ud | Descripción | Rendimiento | Precio | Importe |
|---|---|---|---|---|---|
| mt13lpo180b | Ud | Placa translúcida de poliéster, de perfil ondulado, "ONDULINE", de 95x200 cm, para cubierta de placas asfálticas. (material) | 1.000 | 28.28 | 28.28 |
| mt13lpo033d | Ud | Clavo, Taco "ONDULINE", para fijación sobre soporte de hormigón. (material) | 29.000 | 0.11 | 3.19 |
| mo051 | h | Oficial 1ª montador de cerramientos industriales. (mano de obra) | 0.450 | 22.00 | 9.90 |
| mo098 | h | Ayudante montador de cerramientos industriales. (mano de obra) | 0.200 | 20.34 | 4.07 |
| % | % | Costes directos complementarios | 2 % | 45.44 | 0.91 |
|  |  | Costes directos |  |  | 46.35 |
