# Arriostramiento de muro exterior de entramado ligero de madera

- Propiedad del archivo: CYPE INGENIEROS, S.A.
- Formato: FIEBDC-3/2002
- Divisa: EUR
- Costes indirectos: 3.00 %
- IVA: 21.00 %

**EML020** m² Arriostramiento de muro exterior de entramado ligero de madera, en ambas caras, con tablero estructural de madera, de 15 mm de espesor, fijado a los montantes con clavos, de acero galvanizado de alta adherencia.
Arriostramiento de muro exterior de entramado ligero de madera, en ambas caras, con tablero estructural de madera, de 15 mm de espesor, fijado a los montantes con clavos, de acero galvanizado de alta adherencia.
Incluye: Replanteo y marcado de ejes. Preparación y corte de los tableros. Fijación de los tableros al entramado ligero de madera.
Criterio de medición de proyecto: Superficie medida según documentación gráfica de Proyecto, sin deducir huecos menores de 1 m² y deduciendo, en los huecos de superficie mayor de 1 m², el exceso sobre 1 m².
Criterio de medición de obra: Se medirá la superficie realmente ejecutada según especificaciones de Proyecto, sin deducir huecos menores de 1 m² y deduciendo, en los huecos de superficie mayor de 1 m², el exceso sobre 1 m².

| Código | Ud | Descripción | Rendimiento | Precio | Importe |
|---|---|---|---|---|---|
| mt08eff040aa | m² | Tablero estructural de madera para uso en ambiente húmedo, de 2500x1250 mm y 15 mm de espesor, según UNE-EN 312. (material) | 2.000 | 6.80 | 13.60 |
| mt07emr111d | Ud | Clavo, de 4 mm de diámetro y 75 mm de longitud, de acero galvanizado de alta adherencia. (material) | 26.667 | 0.08 | 2.13 |
| mo048 | h | Oficial 1ª montador de estructura de madera. (mano de obra) | 0.200 | 19.67 | 3.93 |
| mo095 | h | Ayudante montador de estructura de madera. (mano de obra) | 0.200 | 18.63 | 3.73 |
| % | % | Costes directos complementarios | 2 % | 23.39 | 0.47 |
|  |  | Costes directos |  |  | 23.86 |
