# Cubierta inclinada de tejas cerámicas

- Propiedad del archivo: CYPE INGENIEROS, S.A.
- Formato: FIEBDC-3/2002
- Divisa: EUR
- Costes indirectos: 3.00 %
- IVA: 21.00 %

**QTT010** m² Cubierta inclinada de tejas cerámicas, sobre espacio habitable, con una pendiente media del 30%, compuesta de: impermeabilización: placa bajo teja, asfáltica DRS, BT 235 "ONDULINE", cobertura: teja cerámica curva, color rojo, 40x19x16 cm, fijada con espuma de poliuretano, Ondufoam "ONDULINE" y ganchos "ONDULINE"; formación de pendientes con forjado de hormigón o tablero cerámico (no incluida en este precio).
Cubierta inclinada de tejas cerámicas, sobre espacio habitable, con una pendiente media del 30%, compuesta de: IMPERMEABILIZACIÓN: placa bajo teja, asfáltica DRS, BT 235 "ONDULINE", fijada con tornillos al soporte, COBERTURA: teja cerámica curva, color rojo, 40x19x16 cm, fijada con espuma de poliuretano, Ondufoam "ONDULINE" y ganchos "ONDULINE". Incluso tejas de ventilación.
Incluye: Limpieza y preparación de la superficie. Colocación de la placa bajo teja. Fijación de las tejas con espuma.
Criterio de medición de proyecto: Superficie del faldón medida en verdadera magnitud, según documentación gráfica de Proyecto.
Criterio de medición de obra: Se medirá, en verdadera magnitud, la superficie realmente ejecutada según especificaciones de Proyecto.

| Código | Ud | Descripción | Rendimiento | Precio | Importe |
|---|---|---|---|---|---|
| mt13bto010vf | m² | Placa bajo teja, asfáltica DRS (doble capa protectora de resina y solape de seguridad), BT 235 "ONDULINE", armada con fibras minerales y vegetales más resina, de 2000 mm de longitud, 1050 mm de anchura y 2,6 mm de espesor, según UNE-EN 534. (material) | 1.250 | 7.20 | 9.00 |
| mt13lpo035b | Ud | Clavo, "ONDULINE", para fijación de placa bajo teja. (material) | 3.000 | 0.09 | 0.27 |
| mt13bto035a | Ud | Aerosol de 750 cm³ de espuma de poliuretano monocomponente, Ondufoam "ONDULINE". (material) | 0.250 | 6.23 | 1.56 |
| mt13bto040 | Ud | Gancho "ONDULINE", para sujeción de tejas a placa bajo teja. (material) | 8.000 | 0.26 | 2.08 |
| mt13tac010a | Ud | Teja cerámica curva, color rojo, 40x19x16 cm, según UNE-EN 1304. (material) | 31.400 | 0.25 | 7.85 |
| mt13tac013a | Ud | Teja cerámica de ventilación curva, color rojo, según UNE-EN 1304. (material) | 0.100 | 2.74 | 0.27 |
| mo011 | h | Oficial 1ª montador. (mano de obra) | 0.694 | 19.11 | 13.26 |
| mo080 | h | Ayudante montador. (mano de obra) | 0.347 | 17.53 | 6.08 |
| % | % | Costes directos complementarios | 2 % | 40.37 | 0.81 |
|  |  | Costes directos |  |  | 41.18 |
