# Sistema Onducober "ONDULINE" de placas asfálticas, para cubierta inclinada

- Propiedad del archivo: CYPE Ingenieros S.A.
- Formato: FIEBDC-3/2016
- Programa: Generador de precios de la construcción. CYPE Ingenieros, S.A.
- Fecha: 05/12/2023
- Divisa: EUR
- Costes indirectos: 3 %
- IVA: 21 %

## Q Cubiertas

### QT Inclinadas

#### QTX Sistemas de tejados

**QTX025** m² Sistema Onducober "ONDULINE" de placas asfálticas, para cubierta inclinada.
Sistema Onducober "ONDULINE", sobre soporte discontinuo metálico, compuesto por placas asfálticas Onducober 95 (10 ondas) "ONDULINE", de perfil ondulado y color negro, fijadas al soporte mediante tornillos autorroscantes "ONDULINE". Incluso remates.
Criterio de valoración económica: El precio no incluye la superficie soporte.
Incluye: Limpieza de la superficie soporte. Fijación de las placas asfálticas. Resolución de puntos singulares.
Criterio de medición de proyecto: Superficie del faldón medida en verdadera magnitud, según documentación gráfica de Proyecto.
Criterio de medición de obra: Se medirá, en verdadera magnitud, la superficie realmente ejecutada según especificaciones de Proyecto.

| Código | Ud | Descripción | Rendimiento | Precio | Importe |
|---|---|---|---|---|---|
| mt13lpo010i | m² | Placa asfáltica Onducober 95 (10 ondas) "ONDULINE", de perfil ondulado y color negro, a base de fibras minerales y vegetales saturadas con una emulsión bituminosa a altas temperaturas, según UNE-EN 534. (material) | 1.15 | 8.13 | 9.350 |
| mt13lpo052f | Ud | Tornillo autorroscante "ONDULINE", para la fijación sobre soporte metálico. (material) | 6 | 0.11 | 0.660 |
| mt13blw015b | m | Rastrel de cumbrera de 42x27 mm de sección, de madera de pino pinaster (Pinus pinaster), tratada en autoclave, con clase de uso 2, según UNE-EN 335, acabado cepillado, con humedad inferior al 20%. Incluso elementos de fijación sobre entramado estructural. (material) | 0.2 | 0.51 | 0.102 |
| mt13lpo040g | m | Caballete asfáltico Onducober "ONDULINE", con alas adaptables a cualquier ángulo, color negro, a base de fibras minerales y vegetales saturadas con una emulsión bituminosa a altas temperaturas, de 50 cm de anchura y 100 cm de longitud, con alas adaptables a cualquier ángulo, para cubierta de placas asfálticas. (material) | 0.2 | 7.67 | 1.534 |
| mt13lpo020g | m | Remate lateral Onducober "ONDULINE", de chapa de acero, de 10 cm de altura, 7 cm de anchura y 2 m de longitud, para cubierta de placas asfálticas. (material) | 0.05 | 6.91 | 0.346 |
| mt13lpo060a | m | Perfil de espuma de polietileno Tapaondas "ONDULINE", con el mismo perfil de la onda, de 4 cm de altura y 84 cm de longitud, para el sellado de placas asfálticas sin obstaculizar la ventilación en el apoyo de las placas en aleros y cumbreras de cubiertas inclinadas. (material) | 0.4 | 7.38 | 2.952 |
| mo020 | h | Oficial 1ª construcción. (mano de obra) | 0.3 | 21.41 | 6.423 |
| mo113 | h | Peón ordinario construcción. (mano de obra) | 0.3 | 20.1 | 6.030 |
| % | % | Costes directos complementarios | 2 % | 27.397 | 0.548 |
|  |  | Costes directos |  |  | 27.945 |

Residuos:
- colocación: mt13lpo010i; factor de residuo 0.06
- colocación: mt13lpo052f Tornillo autorroscante "ONDULINE", para la fijación sobre soporte metálico; factor de residuo 0.005
- colocación: mt13blw015b; factor de residuo 0.014
- colocación: mt13lpo060a; factor de residuo 0.0592381

## Recursos

**mt13lpo010i** m² Placa asfáltica Onducober 95 (10 ondas) "ONDULINE"
Datos técnicos: Coste energético 142.797 MJ; Emisión de CO2 4.316 kg; Código LER 17 03 02; Masa del elemento 3.179 kg; Volumen 0.003179 m3
Residuos:
- embalaje: re170201 Madera. (componente de residuo); rendimiento 0.017 kg; Código LER 17 02 01; Masa del elemento 1 kg; Volumen 0.000909 m3
- embalaje: re170203 Plástico. (componente de residuo); rendimiento 0.005 kg; Código LER 17 02 03; Masa del elemento 1 kg; Volumen 0.001667 m3

**mt13lpo052f** Ud Tornillo autorroscante "ONDULINE", para la fijación sobre soporte metálico
Datos técnicos: Coste energético 0.076 MJ; Emisión de CO2 0.005 kg; Código LER 17 04 05; Masa del elemento 0.0076 kg; Volumen 0.000004 m3
Residuos:
- embalaje: re150101 Envases de papel y cartón. (componente de residuo); rendimiento 0.001 kg; Código LER 15 01 01; Masa del elemento 1 kg; Volumen 0.001333 m3

**mt13blw015b** m Rastrel de cumbrera de 42x27 mm de sección
Datos técnicos: Coste energético 73.547 MJ; Emisión de CO2 -0.995 kg; Código LER 17 02 01; Masa del elemento 0.54 kg; Volumen 0.000491 m3
Residuos:
- embalaje: re170203 Plástico; rendimiento 0.002 kg

**mt13lpo060a** m Perfil de espuma de polietileno Tapaondas "ONDULINE"
Datos técnicos: Coste energético 3.023 MJ; Emisión de CO2 0.109 kg; Código LER 17 06 04; Masa del elemento 0.021 kg; Volumen 0.000035 m3
Residuos:
- embalaje: re170203 Plástico; rendimiento 0.002 kg
