# Cobertura de placas asfálticas

- Propiedad del archivo: CYPE Ingenieros S.A.
- Formato: FIEBDC-3/2016
- Programa: Generador de precios de la construcción. CYPE Ingenieros, S.A.
- Fecha: 05/12/2023
- Divisa: EUR
- Costes indirectos: 3 %
- IVA: 21 %

## Q Cubiertas

### QU Componentes de cubiertas inclinadas y curvas

#### QUA De placas asfálticas

**QUA010** m² Cobertura de placas asfálticas.
Cobertura de placas asfálticas Onducober 95 (10 ondas) "ONDULINE", de perfil ondulado y color negro, a base de fibras minerales y vegetales saturadas con una emulsión bituminosa a altas temperaturas, colocadas con un solape de la placa superior de 250 mm y un solape lateral de una onda y fijadas mecánicamente sobre entramado ligero metálico, en cubierta inclinada, con una pendiente del 10% al 15%. Incluso accesorios de fijación de las placas.
Criterio de valoración económica: El precio no incluye la superficie soporte ni los puntos singulares y las piezas especiales de la cobertura.
Incluye: Replanteo de las placas por faldón. Corte, preparación y colocación de las placas. Fijación mecánica de las placas.
Criterio de medición de proyecto: Superficie medida en verdadera magnitud, según documentación gráfica de Proyecto.
Criterio de medición de obra: Se medirá, en verdadera magnitud, la superficie realmente ejecutada según especificaciones de Proyecto.

| Código | Ud | Descripción | Rendimiento | Precio | Importe |
|---|---|---|---|---|---|
| mt13lpo010i | m² | Placa asfáltica Onducober 95 (10 ondas) "ONDULINE", de perfil ondulado y color negro, a base de fibras minerales y vegetales saturadas con una emulsión bituminosa a altas temperaturas, según UNE-EN 534. (material) | 1.08 | 8.13 | 8.780 |
| mt13lpo052f | Ud | Tornillo autorroscante "ONDULINE", para la fijación sobre soporte metálico. (material) | 6 | 0.11 | 0.660 |
| mo051 | h | Oficial 1ª montador de cerramientos industriales. (mano de obra) | 0.09 | 22 | 1.980 |
| mo098 | h | Ayudante montador de cerramientos industriales. (mano de obra) | 0.09 | 20.34 | 1.831 |
| % | % | Costes directos complementarios | 2 % | 13.251 | 0.265 |
|  |  | Costes directos |  |  | 13.516 |

Residuos:
- colocación: mt13lpo010i; factor de residuo 0.06
- colocación: mt13lpo052f Tornillo autorroscante "ONDULINE", para la fijación sobre soporte metálico; factor de residuo 0.005

## Recursos

**mt13lpo010i** m² Placa asfáltica Onducober 95 (10 ondas) "ONDULINE"
Datos técnicos: Coste energético 142.797 MJ; Emisión de CO2 4.316 kg; Código LER 17 03 02; Masa del elemento 3.179 kg; Volumen 0.003179 m3
Residuos:
- embalaje: re170201 Madera. (componente de residuo); rendimiento 0.017 kg; Código LER 17 02 01; Masa del elemento 1 kg; Volumen 0.000909 m3
- embalaje: re170203 Plástico. (componente de residuo); rendimiento 0.005 kg; Código LER 17 02 03; Masa del elemento 1 kg; Volumen 0.001667 m3

**mt13lpo052f** Ud Tornillo autorroscante "ONDULINE", para la fijación sobre soporte metálico
Datos técnicos: Coste energético 0.076 MJ; Emisión de CO2 0.005 kg; Código LER 17 04 05; Masa del elemento 0.0076 kg; Volumen 0.000004 m3
Residuos:
- embalaje: re150101 Envases de papel y cartón. (componente de residuo); rendimiento 0.001 kg; Código LER 15 01 01; Masa del elemento 1 kg; Volumen 0.001333 m3
