# Tablero estructural de madera para uso en ambiente húmedo

- Propiedad del archivo: CYPE INGENIEROS, S.A.
- Formato: FIEBDC-3/2002
- Divisa: EUR
- Costes indirectos: 3.00 %
- IVA: 21.00 %

**QUG130** m² Tablero estructural de madera para uso en ambiente húmedo, de 2500x1250 mm y 15 mm de espesor, fijado mecánicamente sobre soporte discontinuo de madera; para formación de faldón en cubierta inclinada. Incluso clavos, de acero galvanizado de alta adherencia.
Tablero estructural de madera para uso en ambiente húmedo, de 2500x1250 mm y 15 mm de espesor, fijado mecánicamente sobre soporte discontinuo de madera; para formación de faldón en cubierta inclinada. Incluso clavos, de acero galvanizado de alta adherencia.
Incluye: Replanteo. Corte de las piezas. Fijación mecánica de las piezas al soporte.
Criterio de medición de proyecto: Superficie del faldón medida en verdadera magnitud, según documentación gráfica de Proyecto.
Criterio de medición de obra: Se medirá, en verdadera magnitud, la superficie realmente ejecutada según especificaciones de Proyecto.

| Código | Ud | Descripción | Rendimiento | Precio | Importe |
|---|---|---|---|---|---|
| mt08eff040aa | m² | Tablero estructural de madera para uso en ambiente húmedo, de 2500x1250 mm y 15 mm de espesor, según UNE-EN 312. (material) | 1.050 | 6.80 | 7.14 |
| mt07emr111d | Ud | Clavo, de 4 mm de diámetro y 75 mm de longitud, de acero galvanizado de alta adherencia. (material) | 5.000 | 0.08 | 0.40 |
| mo017 | h | Oficial 1ª carpintero. (mano de obra) | 0.161 | 19.17 | 3.09 |
| mo058 | h | Ayudante carpintero. (mano de obra) | 0.161 | 18.01 | 2.90 |
| % | % | Costes directos complementarios | 2 % | 13.53 | 0.27 |
|  |  | Costes directos |  |  | 13.80 |
