# Placas onduladas de fibrocemento sin amianto de 3000 mm de longitud

- Propiedad del archivo: CYPE INGENIEROS, S.A.
- Formato: FIEBDC-3/2002
- Divisa: EUR
- Costes indirectos: 3.00 %
- IVA: 21.00 %

**QUT010** m² Placas onduladas de fibrocemento sin amianto de 3000 mm de longitud, 1100 mm de anchura y 6,5 mm de espesor, color arcilla; Euroclase A1 de reacción al fuego, colocadas con un solape de la placa superior de 150 mm y fijadas mecánicamente al soporte, para montaje de cobertura de teja cerámica curva, con una anchura máxima de entre 12 y 16 cm, en cubierta inclinada, con una pendiente mayor del 26%. Incluso accesorios de fijación de las placas burlete autoadhesivo, para el sellado de estanqueidad de los solapes entre placas onduladas.
Placas onduladas de fibrocemento sin amianto de 3000 mm de longitud, 1100 mm de anchura y 6,5 mm de espesor, color arcilla; Euroclase A1 de reacción al fuego, colocadas con un solape de la placa superior de 150 mm y fijadas mecánicamente al soporte, para montaje de cobertura de teja cerámica curva, con una anchura máxima de entre 12 y 16 cm, en cubierta inclinada, con una pendiente mayor del 26%. Incluso accesorios de fijación de las placas burlete autoadhesivo, para el sellado de estanqueidad de los solapes entre placas onduladas.
Incluye: Replanteo. Corte de las placas. Fijación de las placas. Sellado de juntas.
Criterio de medición de proyecto: Superficie del faldón medida en verdadera magnitud, según documentación gráfica de Proyecto.
Criterio de medición de obra: Se medirá, en verdadera magnitud, la superficie realmente ejecutada según especificaciones de Proyecto.
Criterio de valoración económica: El precio no incluye la cobertura de tejas.

| Código | Ud | Descripción | Rendimiento | Precio | Importe |
|---|---|---|---|---|---|
| mt13eur120hdi | Ud | Placa ondulada de fibrocemento sin amianto, de 3000 mm de longitud, 1100 mm de anchura y 6,5 mm de espesor, color arcilla; Euroclase A1 de reacción al fuego. Según UNE-EN 494. (material) | 0.351 | 37.97 | 13.33 |
| mt13eur110a | m | Burlete autoadhesivo, para el sellado de estanqueidad de los solapes entre placas onduladas de fibrocemento sin amianto. (material) | 1.100 | 0.49 | 0.54 |
| mt13eur100a | Ud | Kit de accesorios de fijación, para placas onduladas de fibrocemento sin amianto. (material) | 1.000 | 9.94 | 9.94 |
| mo051 | h | Oficial 1ª montador de cerramientos industriales. (mano de obra) | 0.150 | 19.42 | 2.91 |
| mo098 | h | Ayudante montador de cerramientos industriales. (mano de obra) | 0.110 | 17.90 | 1.97 |
| % | % | Costes directos complementarios | 2 % | 28.69 | 0.57 |
|  |  | Costes directos |  |  | 29.26 |
