# Arriostramiento de muro exterior de entramado ligero de perfiles (light steel framing)

- Propiedad del archivo: CYPE INGENIEROS, S.A.
- Formato: FIEBDC-3/2002
- Divisa: EUR
- Costes indirectos: 3.00 %
- IVA: 21.00 %

## E Estructuras

### EA Acero

#### EAL Entramados ligeros (light steel framing)

**EAL018** m² Arriostramiento de muro exterior de entramado ligero de perfiles (light steel framing), en ambas caras, con tablero estructural de madera, de 15 mm de espesor, fijado a la estructura con tornillos autotaladrantes de cabeza avellanada, de acero galvanizado, de 5,5 mm de diámetro y 76 mm de longitud.
Arriostramiento de muro exterior de entramado ligero de perfiles (light steel framing), en ambas caras, con tablero estructural de madera, de 15 mm de espesor, fijado a la estructura con tornillos autotaladrantes de cabeza avellanada, de acero galvanizado, de 5,5 mm de diámetro y 76 mm de longitud.
Incluye: Replanteo y marcado de ejes. Preparación y corte de los tableros. Fijación de los tableros a la estructura.
Criterio de medición de proyecto: Superficie medida según documentación gráfica de Proyecto, sin deducir huecos menores de 1 m² y deduciendo, en los huecos de superficie mayor de 1 m², el exceso sobre 1 m².
Criterio de medición de obra: Se medirá la superficie realmente ejecutada según especificaciones de Proyecto, sin deducir huecos menores de 1 m² y deduciendo, en los huecos de superficie mayor de 1 m², el exceso sobre 1 m².

| Código | Ud | Descripción | Rendimiento | Precio | Importe |
|---|---|---|---|---|---|
| mt08eff040aa | m² | Tablero estructural de madera para uso en ambiente húmedo, de 2500x1250 mm y 15 mm de espesor, según UNE-EN 312. (material) | 2.000 | 6.80 | 13.60 |
| mt13pst110a | Ud | Tornillo autotaladrante de cabeza avellanada, de acero galvanizado, de 5,5 mm de diámetro y 76 mm de longitud. (material) | 16.667 | 0.17 | 2.83 |
| op00cep010 |  | Garlopa. | 1.000 | 0.00 | 0.00 |
| op00cor050 |  | Cortadora manual de madera, de disco. | 1.000 | 0.00 | 0.00 |
| mo048 | h | Oficial 1ª montador de estructura de madera. (mano de obra) | 0.394 | 19.67 | 7.75 |
| mo095 | h | Ayudante montador de estructura de madera. (mano de obra) | 0.197 | 18.63 | 3.67 |
| % | % | Costes directos complementarios | 2 % | 27.85 | 0.56 |
|  |  | Costes directos |  |  | 28.41 |
