# Sistema Onduline Tile "ONDULINE" para la rehabilitación de cubierta inclinada de tejas asfálticas

- Propiedad del archivo: CYPE INGENIEROS, S.A.
- Formato: FIEBDC-3/2002
- Divisa: EUR
- Costes indirectos: 3.00 %
- IVA: 21.00 %

## Q Cubiertas

### QT Inclinadas

#### QTX Sistemas de tejados

**QTX111** m² Sistema Onduline Tile "ONDULINE" para la rehabilitación de cubierta inclinada de tejas asfálticas.
Sistema Onduline Tile "ONDULINE" para la rehabilitación de cubierta inclinada de tejas asfálticas, mediante la colocación de placas asfálticas Onduline Tile "ONDULINE", de perfil ondulado y color Rojo Sombreado, fijadas con clavos de acero con cabeza de PVC a las tejas existentes. Incluso remates.
Incluye: Limpieza de la superficie soporte. Fijación de las placas asfálticas. Resolución de puntos singulares.
Criterio de medición de proyecto: Superficie del faldón medida en verdadera magnitud, según documentación gráfica de Proyecto.
Criterio de medición de obra: Se medirá, en verdadera magnitud, la superficie realmente ejecutada según especificaciones de Proyecto.

| Código | Ud | Descripción | Rendimiento | Precio | Importe |
|---|---|---|---|---|---|
| mt13lpo080d | m² | Placa asfáltica Onduline Tile "ONDULINE", de perfil ondulado y color Rojo Sombreado, a base de fibras minerales y vegetales saturadas con una emulsión bituminosa a altas temperaturas, según UNE-EN 534. (material) | 1.150 | 10.06 | 11.57 |
| mt13lpo032e | Ud | Clavo, Cabeza de PVC "ONDULINE", para fijación sobre soporte de madera. (material) | 6.000 | 0.07 | 0.42 |
| mt13lpo082d | m | Caballete asfáltico Onduline Tile "ONDULINE", con alas adaptables a cualquier ángulo, color Rojo Sombreado, a base de fibras minerales y vegetales saturadas con una emulsión bituminosa a altas temperaturas, de 50 cm de anchura y 100 cm de longitud, con alas adaptables a cualquier ángulo, para cubierta de placas asfálticas. (material) | 0.200 | 8.58 | 1.72 |
| mt13lpo081d | m | Remate lateral Onduline Tile "ONDULINE", de chapa de acero, de 7 cm de altura, 13 cm de anchura y 1,04 m de longitud, para cubierta de placas asfálticas. (material) | 0.050 | 6.38 | 0.32 |
| mo020 | h | Oficial 1ª construcción. (mano de obra) | 0.109 | 21.41 | 2.33 |
| mo113 | h | Peón ordinario construcción. (mano de obra) | 0.109 | 20.10 | 2.19 |
| % | % | Costes directos complementarios | 2 % | 18.55 | 0.37 |
|  |  | Costes directos |  |  | 18.92 |
