# Tablero de panel sándwich machihembrado

- Propiedad del archivo: CYPE INGENIEROS, S.A.
- Formato: FIEBDC-3/2002
- Divisa: EUR
- Costes indirectos: 3.00 %
- IVA: 21.00 %

## Q Cubiertas

### QT Inclinadas

#### QTY Reparaciones y refuerzos

**QTY052** m² Tablero de panel sándwich machihembrado, Ondutherm H10+A30+FAN13 "ONDULINE", compuesto de: cara superior de tablero de aglomerado hidrófugo de 10 mm de espesor, núcleo aislante de espuma de poliestireno extruido de 30 mm de espesor y cara inferior de friso de abeto natural, en cubierta inclinada, fijado mecánicamente sobre entramado estructural (no incluido en este precio).
Formación de tablero de panel sándwich machihembrado, Ondutherm H10+A30+FAN13 "ONDULINE", compuesto de: cara superior de tablero de aglomerado hidrófugo de 10 mm de espesor, núcleo aislante de espuma de poliestireno extruido de 30 mm de espesor y cara inferior de friso de abeto natural, en cubierta inclinada, fijado mecánicamente sobre entramado estructural (no incluido en este precio). Incluso p/p de replanteo y corte de las piezas, fijaciones mecánicas y sellado de juntas entre placas.
Incluye: Replanteo. Corte de las piezas. Fijación mecánica de las piezas al soporte. Sellado de juntas entre placas.
Criterio de medición de proyecto: Superficie del faldón medida en verdadera magnitud, según documentación gráfica de Proyecto.
Criterio de medición de obra: Se medirá, en verdadera magnitud, la superficie realmente ejecutada según especificaciones de Proyecto.

| Código | Ud | Descripción | Rendimiento | Precio | Importe |
|---|---|---|---|---|---|
| mt13pso010daa | m² | Panel sándwich machihembrado, Ondutherm H10+A30+FAN13 "ONDULINE", compuesto de: cara superior de tablero de aglomerado hidrófugo de 10 mm de espesor, núcleo aislante de espuma de poliestireno extruido de 30 mm de espesor y cara inferior de friso de abeto natural. (material) | 1.100 | 28.08 | 30.89 |
| mt13lpo034c | Ud | Clavo, Espiral "ONDULINE", con arandela. (material) | 5.000 | 0.06 | 0.30 |
| mt13bto020b | m | Lámina autoadhesiva autoprotegida, Ondufilm "ONDULINE", para sellado de juntas. (material) | 1.000 | 3.42 | 3.42 |
| mo017 | h | Oficial 1ª carpintero. (mano de obra) | 0.238 | 17.86 | 4.25 |
| mo058 | h | Ayudante carpintero. (mano de obra) | 0.238 | 16.56 | 3.94 |
| % | % | Costes directos complementarios | 2 % | 42.80 | 0.86 |
|  |  | Costes directos |  |  | 43.66 |
