# Punto singular para cubierta inclinada de tejas asfálticas

- Propiedad del archivo: CYPE INGENIEROS, S.A.
- Formato: FIEBDC-3/2002
- Divisa: EUR
- Costes indirectos: 3.00 %
- IVA: 21.00 %

## Q Cubiertas

### QU Componentes de cubiertas inclinadas

#### QUS De tejas asfálticas

**QUS011** m Punto singular para cubierta inclinada de tejas asfálticas.
Cumbrera para cubierta inclinada, con una pendiente mayor del 15%, con tejas asfálticas, Bardoline rectangular "ONDULINE" color rojo, compuestas de una capa central de fibra de vidrio saturada en asfalto, recubierta por las dos caras con betún oxidado con polímeros y superficie expuesta formada por arena de sílice finamente triturada y coloreada, fijadas mecánicamente al soporte. Incluso tachuelas, Bardoline "ONDULINE", para la fijación de las tejas asfálticas.
Incluye: Corte y doblado de las tejas asfálticas. Fijación de las tejas asfálticas.
Criterio de medición de proyecto: Longitud medida en verdadera magnitud, según documentación gráfica de Proyecto.
Criterio de medición de obra: Se medirá, en verdadera magnitud, la longitud realmente ejecutada según especificaciones de Proyecto.

| Código | Ud | Descripción | Rendimiento | Precio | Importe |
|---|---|---|---|---|---|
| mt13tao010b | m² | Teja asfáltica, Bardoline rectangular "ONDULINE", color rojo, compuesta de una capa central de fibra de vidrio saturada en asfalto, recubierta por las dos caras con betún oxidado con polímeros y superficie expuesta formada por arena de sílice finamente triturada y coloreada, según UNE-EN 544. (material) | 1.000 | 16.79 | 16.79 |
| mt13tao030 | kg | Tachuela, Bardoline "ONDULINE". (material) | 2.000 | 10.65 | 21.30 |
| op00sop010 |  | Soplete para soldadura de láminas asfálticas. | 1.000 | 0.00 | 0.00 |
| mo020 | h | Oficial 1ª construcción. (mano de obra) | 0.219 | 21.41 | 4.69 |
| mo077 | h | Ayudante construcción. (mano de obra) | 0.219 | 20.34 | 4.45 |
| % | % | Costes directos complementarios | 2 % | 47.23 | 0.94 |
|  |  | Costes directos |  |  | 48.17 |
