# Tablero estructural de madera para uso en ambiente húmedo, de 2500x1250 mm y 15 mm de espesor, fijado con clavos, de acero galvanizado de alta adherencia, para forjado, sobre estructura de madera

- Propiedad del archivo: CYPE INGENIEROS, S.A.
- Formato: FIEBDC-3/2002
- Divisa: EUR
- Costes indirectos: 3.00 %
- IVA: 21.00 %

**EMT010** m² Tablero estructural de madera para uso en ambiente húmedo, de 2500x1250 mm y 15 mm de espesor, fijado con clavos, de acero galvanizado de alta adherencia, para forjado, sobre estructura de madera.
Tablero estructural de madera para uso en ambiente húmedo, de 2500x1250 mm y 15 mm de espesor, fijado con clavos, de acero galvanizado de alta adherencia, para forjado, sobre estructura de madera.
Incluye: Replanteo de las piezas. Fijación de los tableros al soporte base.
Criterio de medición de proyecto: Superficie medida según documentación gráfica de Proyecto.
Criterio de medición de obra: Se medirá la superficie realmente ejecutada según especificaciones de Proyecto.
Criterio de valoración económica: El precio no incluye el pavimento.

| Código | Ud | Descripción | Rendimiento | Precio | Importe |
|---|---|---|---|---|---|
| mt08eff040aa | m² | Tablero estructural de madera para uso en ambiente húmedo, de 2500x1250 mm y 15 mm de espesor, según UNE-EN 312. (material) | 1.050 | 6.80 | 7.14 |
| mt07emr111d | Ud | Clavo, de 4 mm de diámetro y 75 mm de longitud, de acero galvanizado de alta adherencia. (material) | 9.000 | 0.08 | 0.72 |
| mo048 | h | Oficial 1ª montador de estructura de madera. (mano de obra) | 0.172 | 19.67 | 3.38 |
| mo095 | h | Ayudante montador de estructura de madera. (mano de obra) | 0.172 | 18.63 | 3.20 |
| % | % | Costes directos complementarios | 2 % | 14.44 | 0.29 |
|  |  | Costes directos |  |  | 14.73 |
