# Aislamiento térmico por el exterior de cubiertas inclinadas de estructura de madera

- Propiedad del archivo: CYPE INGENIEROS, S.A.
- Formato: FIEBDC-3/2002
- Divisa: EUR
- Costes indirectos: 3.00 %
- IVA: 21.00 %

**NAN010** m² Aislamiento térmico por el exterior de cubiertas inclinadas de estructura de madera, con panel sándwich machihembrado, Ondutherm H10+A30+FAN13 "ONDULINE", compuesto de: cara superior de tablero de aglomerado hidrófugo de 10 mm de espesor, núcleo aislante de espuma de poliestireno extruido de 30 mm de espesor y cara inferior de friso de abeto natural de 13 mm de espesor, colocado a tope y fijado mecánicamente sobre entramado estructural. Incluso tirafondos "ONDULINE", para fijación sobre soporte de madera; masilla de poliuretano, Onduflex 300 (300 cm³) "ONDULINE", para sellado de juntas entre paneles; lámina autoadhesiva autoprotegida Ondufilm "ONDULINE", para sellado de juntas.
Aislamiento térmico por el exterior de cubiertas inclinadas de estructura de madera, con panel sándwich machihembrado, Ondutherm H10+A30+FAN13 "ONDULINE", compuesto de: cara superior de tablero de aglomerado hidrófugo de 10 mm de espesor, núcleo aislante de espuma de poliestireno extruido de 30 mm de espesor y cara inferior de friso de abeto natural de 13 mm de espesor, colocado a tope y fijado mecánicamente sobre entramado estructural. Incluso tirafondos "ONDULINE", para fijación sobre soporte de madera; masilla de poliuretano, Onduflex 300 (300 cm³) "ONDULINE", para sellado de juntas entre paneles; lámina autoadhesiva autoprotegida Ondufilm "ONDULINE", para sellado de juntas.
Incluye: Limpieza del soporte. Colocación del panel sándwich. Fijación del panel sándwich. Sellado de juntas y uniones.
Criterio de medición de proyecto: Superficie medida según documentación gráfica de Proyecto.
Criterio de medición de obra: Se medirá la superficie realmente ejecutada según especificaciones de Proyecto.

| Código | Ud | Descripción | Rendimiento | Precio | Importe |
|---|---|---|---|---|---|
| mt13pso010daa | m² | Panel sándwich machihembrado, Ondutherm H10+A30+FAN13 "ONDULINE", compuesto de: cara superior de tablero de aglomerado hidrófugo de 10 mm de espesor, núcleo aislante de espuma de poliestireno extruido de 30 mm de espesor y cara inferior de friso de abeto natural de 13 mm de espesor. (material) | 1.050 | 32.51 | 34.14 |
| mt13lpo037a | Ud | Tirafondo "ONDULINE", de 120 mm de longitud, para fijación sobre soporte de madera. (material) | 5.000 | 0.12 | 0.60 |
| mt13bto020b | m | Lámina autoadhesiva autoprotegida Ondufilm "ONDULINE", para sellado de juntas. (material) | 1.000 | 3.42 | 3.42 |
| mo054 | h | Oficial 1ª montador de aislamientos. (mano de obra) | 0.220 | 19.11 | 4.20 |
| mo101 | h | Ayudante montador de aislamientos. (mano de obra) | 0.220 | 17.53 | 3.86 |
| % | % | Costes directos complementarios | 2 % | 46.22 | 0.92 |
|  |  | Costes directos |  |  | 47.14 |
