# Cobertura de placas de policarbonato celular "ONDULINE"

- Propiedad del archivo: CYPE INGENIEROS, S.A.
- Formato: FIEBDC-3/2002
- Divisa: EUR
- Costes indirectos: 3.00 %
- IVA: 21.00 %

## Q Cubiertas

### QU Componentes de cubiertas inclinadas y curvas

#### QUP De placas de policarbonato

**QUP023** m² Cobertura de placas de policarbonato celular "ONDULINE".
Cobertura de placas translúcidas planas de policarbonato celular, PC Celular "ONDULINE", de 10 mm de espesor, con una transmisión de luminosidad del 90%, fijadas mecánicamente sobre entramado ligero metálico o de madera, en cubierta inclinada, con una pendiente mayor del 10%. Incluso accesorios de fijación de las placas, perfiles en H de policarbonato para la unión entre placas, perfiles en U de policarbonato para el cierre lateral de las placas, cinta autoadhesiva microperforada de aluminio para el sellado de los bordes inferiores de las placas, cinta autoadhesiva de aluminio para el sellado de los bordes superiores de las placas y silicona neutra oxímica, para sellado de juntas.
Criterio de valoración económica: El precio no incluye la superficie soporte ni la resolución de puntos singulares.
Incluye: Replanteo de las placas por faldón. Colocación de las piezas para apoyo de las placas. Corte, preparación y colocación de las placas. Fijación mecánica de las placas. Sellado de juntas.
Criterio de medición de proyecto: Superficie medida en verdadera magnitud, según documentación gráfica de Proyecto.
Criterio de medición de obra: Se medirá, en verdadera magnitud, la superficie realmente ejecutada según especificaciones de Proyecto.

| Código | Ud | Descripción | Rendimiento | Precio | Importe |
|---|---|---|---|---|---|
| mt13lpo110s | m² | Placa translúcida plana de policarbonato celular, PC Celular "ONDULINE", de 10 mm de espesor, con una transmisión de luminosidad del 90% y con tratamiento a los rayos UV en su cara exterior. (material) | 1.000 | 18.03 | 18.03 |
| mt13lpo155 | Ud | Kit de accesorios de fijación, para placas planas de policarbonato celular, en cubiertas inclinadas, formado por tornillos autorroscantes de acero inoxidable, arandela de aluminio y EPDM y piezas de protección de polipropileno para colocar a presión. (material) | 0.150 | 12.64 | 1.90 |
| mt13lpo112g | m | Perfil en H de policarbonato "ONDULINE", de 10 mm de espesor, para la unión de placas translúcidas planas de policarbonato celular. (material) | 0.510 | 5.93 | 3.02 |
| mt13lpo114g | m | Perfil en U de policarbonato "ONDULINE", de 10 mm de espesor, para el cierre lateral de placas translúcidas planas de policarbonato celular. (material) | 0.330 | 2.05 | 0.68 |
| mt13lpo165b | m | Cinta autoadhesiva de aluminio "ONDULINE", de 25 mm de anchura, para sellado de bordes superiores de placas planas de policarbonato celular, para evitar la entrada de suciedad en el interior de las placas. (material) | 0.165 | 0.36 | 0.06 |
| mt13lpo160a | m | Cinta autoadhesiva microperforada de aluminio, de 25 mm de anchura, para sellado de bordes inferiores de placas planas de policarbonato celular, como protección antihumedad y para evitar la entrada de suciedad en el interior de las placas. (material) | 0.165 | 0.88 | 0.15 |
| mt22www050a | Ud | Cartucho de 300 ml de silicona neutra oxímica, de elasticidad permanente y curado rápido, color blanco, rango de temperatura de trabajo de -60 a 150°C, con resistencia a los rayos UV, dureza Shore A aproximada de 22, según UNE-EN ISO 868 y elongación a rotura >= 800%, según UNE-EN ISO 8339. (material) | 0.330 | 4.73 | 1.56 |
| op00ciz010 |  | Cizalla. | 1.000 | 0.00 | 0.00 |
| op00roe010 |  | Roedora. | 1.000 | 0.00 | 0.00 |
| mo051 | h | Oficial 1ª montador de cerramientos industriales. (mano de obra) | 0.090 | 23.74 | 2.14 |
| mo098 | h | Ayudante montador de cerramientos industriales. (mano de obra) | 0.090 | 21.94 | 1.97 |
| % | % | Costes directos complementarios | 2 % | 29.51 | 0.59 |
|  |  | Costes directos |  |  | 30.10 |
