# Placas onduladas asfálticas, para montaje de cobertura de tejas cerámicas

- Propiedad del archivo: CYPE INGENIEROS, S.A.
- Formato: FIEBDC-3/2002
- Divisa: EUR
- Costes indirectos: 3.00 %
- IVA: 21.00 %

## Q Cubiertas

### QU Componentes de cubiertas inclinadas y curvas

#### QUT De tejas cerámicas

**QUT015** m² Placas onduladas asfálticas, para montaje de cobertura de tejas cerámicas.
Placas bajo teja, asfálticas DRS (doble capa protectora de resina y solape de seguridad), BT-200 "ONDULINE", armadas con fibras minerales y vegetales más resina, de 2000 mm de longitud, 1050 mm de anchura y 2,4 mm de espesor, colocadas con un solape de la placa superior de 100 mm y fijadas mecánicamente al soporte, para montaje de cobertura de teja cerámica curva, con una anchura máxima de entre 14 y 18 cm, en cubierta inclinada, con una pendiente mayor del 26%. Incluso accesorios de fijación de las placas.
Criterio de valoración económica: El precio no incluye la cobertura de tejas.
Incluye: Replanteo. Corte de las placas. Fijación de las placas. Sellado de juntas.
Criterio de medición de proyecto: Superficie del faldón medida en verdadera magnitud, según documentación gráfica de Proyecto.
Criterio de medición de obra: Se medirá, en verdadera magnitud, la superficie realmente ejecutada según especificaciones de Proyecto.

| Código | Ud | Descripción | Rendimiento | Precio | Importe |
|---|---|---|---|---|---|
| mt13bto010te | m² | Placa bajo teja, asfáltica DRS (doble capa protectora de resina y solape de seguridad), BT-200 "ONDULINE", armada con fibras minerales y vegetales más resina, de 2000 mm de longitud, 1050 mm de anchura y 2,4 mm de espesor, según UNE-EN 534. (material) | 1.050 | 7.91 | 8.31 |
| mt13lpo034c | Ud | Clavo, Espiral "ONDULINE", con arandela. (material) | 3.000 | 0.09 | 0.27 |
| mo051 | h | Oficial 1ª montador de cerramientos industriales. (mano de obra) | 0.135 | 22.74 | 3.07 |
| mo098 | h | Ayudante montador de cerramientos industriales. (mano de obra) | 0.068 | 21.02 | 1.43 |
| % | % | Costes directos complementarios | 2 % | 13.08 | 0.26 |
|  |  | Costes directos |  |  | 13.34 |
