# Placas onduladas asfálticas, para montaje de cobertura de tejas de hormigón

- Propiedad del archivo: CYPE Ingenieros S.A.
- Formato: FIEBDC-3/2016
- Programa: Generador de precios de la construcción. CYPE Ingenieros, S.A.
- Fecha: 22/03/2024
- Divisa: EUR
- Costes indirectos: 3 %
- IVA: 21 %

## Q Cubiertas

### QU Componentes de cubiertas inclinadas y curvas

#### QUH De tejas de hormigón

**QUH015** m² Placas onduladas asfálticas, para montaje de cobertura de tejas de hormigón.
Placas bajo teja, asfálticas DRS (doble capa protectora de resina y solape de seguridad), BT-50 "ONDULINE", armadas con fibras minerales y vegetales más resina, de 2000 mm de longitud, 1000 mm de anchura y 2,4 mm de espesor, colocadas con un solape de la placa superior de 100 mm y fijadas mecánicamente al soporte, para montaje de cobertura de teja de hormigón de perfil árabe, en cubierta inclinada, con una pendiente mayor del 25%. Incluso accesorios de fijación de las placas.
Criterio de valoración económica: El precio no incluye la cobertura de tejas.
Incluye: Replanteo. Corte de las placas. Fijación de las placas. Sellado de juntas.
Criterio de medición de proyecto: Superficie del faldón medida en verdadera magnitud, según documentación gráfica de Proyecto.
Criterio de medición de obra: Se medirá, en verdadera magnitud, la superficie realmente ejecutada según especificaciones de Proyecto.

| Código | Ud | Descripción | Rendimiento | Precio | Importe |
|---|---|---|---|---|---|
| mt13bto010mc | m² | Placa bajo teja, asfáltica DRS (doble capa protectora de resina y solape de seguridad), BT-50 "ONDULINE", armada con fibras minerales y vegetales más resina, de 2000 mm de longitud, 1000 mm de anchura y 2,4 mm de espesor, según UNE-EN 534. (material) | 1.05 | 8.5 | 8.925 |
| mt13lpo034c | Ud | Clavo, Espiral "ONDULINE", con arandela. (material) | 3 | 0.09 | 0.270 |
| mo051 | h | Oficial 1ª montador de cerramientos industriales. (mano de obra) | 0.135 | 22.74 | 3.070 |
| mo098 | h | Ayudante montador de cerramientos industriales. (mano de obra) | 0.068 | 21.02 | 1.429 |
| % | % | Costes directos complementarios | 2 % | 13.694 | 0.274 |
|  |  | Costes directos |  |  | 13.968 |

Residuos:
- colocación: mt13bto010mc; factor de residuo 0.06

## Recursos

**mt13bto010mc** m² Placa bajo teja
Datos técnicos: Coste energético 139.318 MJ; Emisión de CO2 4.208 kg; Código LER 17 03 02; Masa del elemento 3.1 kg; Volumen 0.0031 m3
Residuos:
- embalaje: re170201 Madera. (componente de residuo); rendimiento 0.017 kg; Código LER 17 02 01; Masa del elemento 1 kg; Volumen 0.000909 m3
- embalaje: re170203 Plástico. (componente de residuo); rendimiento 0.005 kg; Código LER 17 02 03; Masa del elemento 1 kg; Volumen 0.001667 m3
