# Impermeabilización de cubiertas inclinadas

- Propiedad del archivo: CYPE INGENIEROS, S.A.
- Formato: FIEBDC-3/2002
- Divisa: EUR
- Costes indirectos: 3.00 %
- IVA: 21.00 %

**NIN011** m² Impermeabilización de cubiertas inclinadas, con lámina impermeabilizante flexible y transpirable, Ondutiss Air 110 "ONDULINE", de 20 mm de espesor y 110 g/m², tipo monocapa, totalmente adherida al soporte con adhesivo cementoso mejorado, C2 E, con tiempo abierto ampliado.
Impermeabilización de cubiertas inclinadas, con lámina impermeabilizante flexible y transpirable, Ondutiss Air 110 "ONDULINE", de 20 mm de espesor y 110 g/m², tipo monocapa, totalmente adherida al soporte con adhesivo cementoso mejorado, C2 E, con tiempo abierto ampliado.
Incluye: Aplicación del adhesivo cementoso. Colocación de la geomembrana. Resolución de los puntos singulares.
Criterio de medición de proyecto: Superficie del faldón medida en verdadera magnitud, según documentación gráfica de Proyecto.
Criterio de medición de obra: Se medirá, en verdadera magnitud, la superficie realmente ejecutada según especificaciones de Proyecto.

| Código | Ud | Descripción | Rendimiento | Precio | Importe |
|---|---|---|---|---|---|
| mt09mcr250a | kg | Adhesivo cementoso mejorado, C2 E, con tiempo abierto ampliado, según UNE-EN 12004, para la fijación de geomembranas, compuesto por cementos especiales, áridos seleccionados y resinas sintéticas. (material) | 2.000 | 0.70 | 1.40 |
| mt15reo010a | m² | Lámina impermeabilizante flexible y transpirable, Ondutiss Air 110 "ONDULINE", de 20 mm de espesor y 110 g/m², según UNE-EN 13984. (material) | 1.100 | 0.72 | 0.79 |
| mo029 | h | Oficial 1ª aplicador de láminas impermeabilizantes. (mano de obra) | 0.333 | 18.89 | 6.29 |
| mo067 | h | Ayudante aplicador de láminas impermeabilizantes. (mano de obra) | 0.333 | 17.90 | 5.96 |
| % | % | Costes directos complementarios | 2 % | 14.44 | 0.29 |
|  |  | Costes directos |  |  | 14.73 |
