# Sistema Onduline BT DRS "ONDULINE" de impermeabilización de cubierta inclinada

- Propiedad del archivo: CYPE Ingenieros S.A.
- Formato: FIEBDC-3/2016
- Programa: Generador de precios de la construcción. CYPE Ingenieros, S.A.
- Fecha: 22/10/2024
- Divisa: EUR
- Costes indirectos: 3 %
- IVA: 21 %

## Q Cubiertas

### QT Inclinadas

#### QTX Sistemas de tejados

**QTX140** m² Sistema Onduline BT DRS "ONDULINE" de impermeabilización de cubierta inclinada.
Sistema Onduline BT DRS "ONDULINE" de impermeabilización de cubierta inclinada, sobre soporte continuo de hormigón, compuesto por: IMPERMEABILIZACIÓN: placa bajo teja, asfáltica DRS, BT-200 "ONDULINE", fijada al soporte con clavos, Cabeza de PVC "ONDULINE"; COBERTURA: tejas cerámicas curvas, acabado con engobe color rojo, 40,8x15x11,6 cm, fijadas con espuma de poliuretano, Ondufoam "ONDULINE" y ganchos "ONDULINE".
Criterio de valoración económica: El precio no incluye la superficie soporte ni los puntos singulares y las piezas especiales de la cobertura.
Incluye: Limpieza de la superficie soporte. Colocación y fijación de la placa bajo teja. Sellado de juntas. Fijación de las tejas con espuma.
Criterio de medición de proyecto: Superficie del faldón medida en verdadera magnitud, según documentación gráfica de Proyecto.
Criterio de medición de obra: Se medirá, en verdadera magnitud, la superficie realmente ejecutada según especificaciones de Proyecto.

| Código | Ud | Descripción | Rendimiento | Precio | Importe |
|---|---|---|---|---|---|
| mt13bto010te | m² | Placa bajo teja, asfáltica DRS (doble capa protectora de resina y solape de seguridad), BT-200 "ONDULINE", armada con fibras minerales y vegetales más resina, de 2000 mm de longitud, 1050 mm de anchura y 2,4 mm de espesor, según UNE-EN 534. (material) | 1.25 | 8.15 | 10.188 |
| mt13lpo032f | Ud | Clavo, Cabeza de PVC "ONDULINE", para fijación sobre panel sándwich. (material) | 3 | 0.07 | 0.210 |
| mt13tac050a | Ud | Teja cerámica curva, acabado con engobe color rojo, 40,8x15x11,6 cm, según UNE-EN 1304. (material) | 36.6 | 0.88 | 32.208 |
| mt13bto040 | Ud | Gancho "ONDULINE", para sujeción de tejas a placa bajo teja. (material) | 8 | 0.27 | 2.160 |
| mt13bto035a | Ud | Aerosol de 750 cm³ de espuma de poliuretano monocomponente, Ondufoam "ONDULINE". (material) | 0.25 | 6.85 | 1.713 |
| mo011 | h | Oficial 1ª montador. (mano de obra) | 0.766 | 22.74 | 17.419 |
| mo080 | h | Ayudante montador. (mano de obra) | 0.766 | 21.02 | 16.101 |
| % | % | Costes directos complementarios | 2 % | 79.999 | 1.600 |
|  |  | Costes directos |  |  | 81.599 |

Residuos:
- colocación: mt13bto010te; factor de residuo 0.06
- colocación: mt13tac050a Teja cerámica curva, acabado con engobe color rojo, 40,8x15x11,6 cm, según UNE-EN 1304; factor de residuo 0.0578
- colocación: mt13bto040 Gancho "ONDULINE", para sujeción de tejas a placa bajo teja; factor de residuo 0.0045
- colocación: mt13bto035a Aerosol de 750 cm³ de espuma de poliuretano monocomponente, Ondufoam "ONDULINE"; factor de residuo 0.024

## Recursos

**mt13bto010te** m² Placa bajo teja
Datos técnicos: Coste energético 134.914 MJ; Emisión de CO2 4.072 kg; Código LER 17 03 02; Masa del elemento 3 kg; Volumen 0.003 m3
Residuos:
- embalaje: re170201 Madera. (componente de residuo); rendimiento 0.017 kg; Código LER 17 02 01; Masa del elemento 1 kg; Volumen 0.000909 m3
- embalaje: re170203 Plástico. (componente de residuo); rendimiento 0.005 kg; Código LER 17 02 03; Masa del elemento 1 kg; Volumen 0.001667 m3

**mt13tac050a** Ud Teja cerámica curva, acabado con engobe color rojo, 40,8x15x11,6 cm, según UNE-EN 1304
Datos técnicos: Coste energético 5.610 MJ; Emisión de CO2 0.274 kg; Código LER 17 01 03; Masa del elemento 1.35 kg; Volumen 0.00108 m3
Residuos:
- embalaje: re170201 Madera; rendimiento 0.003 kg
- embalaje: re170203 Plástico; rendimiento 0.002 kg

**mt13bto040** Ud Gancho "ONDULINE", para sujeción de tejas a placa bajo teja
Datos técnicos: Coste energético 0.053 MJ; Emisión de CO2 0.004 kg; Código LER 17 04 05; Masa del elemento 0.004 kg; Volumen 0.000002 m3
Residuos:
- embalaje: re150101 Envases de papel y cartón. (componente de residuo); rendimiento 0.001 kg; Código LER 15 01 01; Masa del elemento 1 kg; Volumen 0.001333 m3

**mt13bto035a** Ud Aerosol de 750 cm³ de espuma de poliuretano monocomponente, Ondufoam "ONDULINE"
Datos técnicos: Coste energético 4.178 MJ; Emisión de CO2 0.208 kg; Código LER 17 06 04; Masa del elemento 0.01875 kg; Volumen 0.000031 m3
Residuos:
- embalaje: re150104 Envases metálicos. (componente de residuo); rendimiento 0.15 kg; Código LER 15 01 04; Masa del elemento 1 kg; Volumen 0.001667 m3
