# Cobertura de tejas asfálticas

- Propiedad del archivo: CYPE Ingenieros S.A.
- Formato: FIEBDC-3/2016
- Programa: Generador de precios de la construcción. CYPE Ingenieros, S.A.
- Fecha: 22/10/2024
- Divisa: EUR
- Costes indirectos: 3 %
- IVA: 21 %

## Q Cubiertas

### QU Componentes de cubiertas inclinadas y curvas

#### QUS De tejas asfálticas

**QUS010** m² Cobertura de tejas asfálticas.
Cobertura de tejas asfálticas, Bardoline rectangular "ONDULINE" color negro, compuestas de una capa central de fibra de vidrio saturada en asfalto, recubierta por las dos caras con betún oxidado con polímeros y superficie expuesta formada por arena de sílice finamente triturada y coloreada, fijadas mecánicamente al soporte, previa aplicación de emulsión asfáltica aniónica con cargas tipo EB en perímetro y puntos singulares, en cubierta inclinada, con una pendiente del 45% al 175%. Incluso tachuelas, Bardoline "ONDULINE", para la fijación de las tejas asfálticas.
Criterio de valoración económica: El precio no incluye la resolución de puntos singulares ni las piezas especiales de la cobertura.
Incluye: Imprimación de la superficie soporte de la cobertura, en perímetro y puntos singulares. Fijación de las tejas asfálticas.
Criterio de medición de proyecto: Superficie medida en verdadera magnitud, según documentación gráfica de Proyecto.
Criterio de medición de obra: Se medirá, en verdadera magnitud, la superficie realmente ejecutada según especificaciones de Proyecto.

| Código | Ud | Descripción | Rendimiento | Precio | Importe |
|---|---|---|---|---|---|
| mt13tao010a | m² | Teja asfáltica, Bardoline rectangular "ONDULINE", color negro, compuesta de una capa central de fibra de vidrio saturada en asfalto, recubierta por las dos caras con betún oxidado con polímeros y superficie expuesta formada por arena de sílice finamente triturada y coloreada, según UNE-EN 544. (material) | 1.1 | 16.79 | 18.469 |
| mt13tao030 | kg | Tachuela, Bardoline "ONDULINE". (material) | 0.05 | 12.14 | 0.607 |
| mt14iea020c | kg | Emulsión asfáltica aniónica con cargas tipo EB, según UNE 104231. (material) | 0.05 | 3.3 | 0.165 |
| mo020 | h | Oficial 1ª construcción. (mano de obra) | 0.225 | 22.13 | 4.979 |
| mo077 | h | Ayudante construcción. (mano de obra) | 0.225 | 21.02 | 4.730 |
| % | % | Costes directos complementarios | 2 % | 28.950 | 0.579 |
|  |  | Costes directos |  |  | 29.529 |

Residuos:
- colocación: mt13tao010a; factor de residuo 0.03
- colocación: mt13tao030 Tachuela, Bardoline "ONDULINE"; factor de residuo 0.0038
- colocación: mt14iea020c Emulsión asfáltica aniónica con cargas tipo EB, según UNE 104231; factor de residuo 0.007

## Recursos

**mt13tao010a** m² Teja asfáltica, Bardoline rectangular "ONDULINE"
Datos técnicos: Coste energético 505.684 MJ; Emisión de CO2 15.503 kg; Código LER 17 03 02; Masa del elemento 11.4 kg; Volumen 0.0114 m3
Residuos:
- embalaje: re170201 Madera. (componente de residuo); rendimiento 0.021 kg; Código LER 17 02 01; Masa del elemento 1 kg; Volumen 0.000909 m3
- embalaje: re170203 Plástico. (componente de residuo); rendimiento 0.008 kg; Código LER 17 02 03; Masa del elemento 1 kg; Volumen 0.001667 m3

**mt13tao030** kg Tachuela, Bardoline "ONDULINE"
Datos técnicos: Coste energético 25.100 MJ; Emisión de CO2 2.560 kg; Código LER 17 04 05; Masa del elemento 1 kg; Volumen 0.000476 m3

**mt14iea020c** kg Emulsión asfáltica aniónica con cargas tipo EB, según UNE 104231
Datos técnicos: Coste energético 31.940 MJ; Emisión de CO2 0.230 kg; Código LER 17 03 02; Masa del elemento 1 kg; Volumen 0.001 m3
